# Gerbersruhschule
Angebotsaufforderung (GAEB 90, DA83)
Währung: EUR
Auftraggeber: Stadt Wiesloch

## Zusätzlicher Text
1. Allgemeine Vorbemerkungen und Ausführungsbeschreibung

Maßnahmenbeschreibung

Bauvorhaben:

Der Schulverband Albert-Schweitzer-Schule, nachfolgend Auftraggeber (AG)
 genannt, beabsichtigt die Errichtung einer Anlage von Schulcontainern a
n der Gerbersruhschule, 69168 Wiesloch.

Bei der geplanten Fläche für die Aufstellung der Anlage handelt es sich
um eine Pflasterfläche im Innenhof des Schulkomplexes. Die Fläche ist üb
er die "Schloßstraße" erreichbar.

Die zweigeschossige Anlage soll Platz bieten für 4 Klassenräume, zwei im
 Erdgeschoss und zwei im Obergeschoss.

Die äußere Erschließung erfolgt über ein außenliegendes Treppenhaus, wel
ches als Fluchtweg ausgelegt wird.

2. Allgemeine Technische Vertragsbedingungen (ATV)

2.1. Grundsätzliches

Die Ausschreibung erfolgt als Funktionalausschreibung, und beinhaltet di
e komplette Lieferung der beschriebenen Anlage und deren Erstellung.

Gültig ist die DIN 18299 (Allgemeine Regeln für Bauarbeiten jeder Art),
VOB Teil C.

Ausführungsgrundlagen:

Für die Kalkulation und Ausführung gelten insbesondere die nachstehenden
 Vorschriften und Anmerkungen (jeweils in neuster Fassung):
-  Die VOB mit den Allgemeinen Technischen  Vertragsbedingungen für
 Bauleistungen (ATV)
-  Die ArbStättV und ihre Richtlinien
-  UVV der Berufsgenossenschaften
-  Anschlussbedingungen der NetzeBW
-  Vorschriften der Berufsfeuerwehr Wiesloch
-  DIN-Normen
-  VDS-Richtlinien
-  EMV-Richtlinien nach VDE 0871 und VDE 0875
-  Brandschutzbestimmungen nach DlN 4102
-  LBO Baden-Württemberg
-  AMEV 2000 - Hinweise für die lnnenraumbeleuchtung mit künstlichem Lic
ht in öffentlichen Gebäuden.

Die vorgenannten Verordnungen und Vorschriften sind Mindestforderungen.
Soweit in der Ausschreibung Forderungen gestellt werden, die darüber hin
ausgehen, so gelten diese.

Alle zur Durchführung der Maßnahmen notwendigen Koordinationsarbeiten (B
aubesprechungen, Abstimmungsgespräche mit Behörden, Sachverständigen, He
rstellern, Projektbeteiligten) sind durch den Auftragnehmer zu erbringen
 und in die Angebotspreise einzukalkulieren.

Die Einhaltung der Vorschriften des Gebäudeenergiegesetzes (GEG) und die
 Anforderungen an Energieeffizienz und den Klimaschutz sind zu erfüllen.

Es gelten jeweils die Normen und Regeln in der zum Vertragsschluss gülti
gen Fassung einschließlich der Änderungen, Berichtigungen und Beiblätter
.

Soweit in der Leistungsbeschreibung auf Technische Spezifikationen, z. B
. nationale Normen, mit denen Europäische Normen umgesetzt werden, europ
äische technische Zulassungen, gemeinsame technische Spezifikationen, in
ternationale Normen, Bezug genommen wird, werden auch ohne den ausdrückl
ichen Zusatz: "oder gleichwertig", immer gleichwertige Technische Spezif
ikationen in Bezug genommen.

Weiterhin sind die "Allgemeinen Regeln der Technik" gemäß VOB und LBO BW
 sowie die gesetzlichen und behördlichen Bestimmungen einzuhalten.

Es dürfen nur nach diesen Regeln zugelassene Bauprodukte und Bauarten an
geboten und verwandt werden. Schriftliche Unterlagen wie Prüfzeugnisse,
Produktnachweise, Beschreibungen, Berechnungen, Nachweise u.a. sind dem
AG vom Auftragnehmer rechtzeitig vor der Ausführung ohne Aufforderung vo
rzulegen und stellen erst nach Prüfung durch den AG bzw. seine Beauftrag
ten, nach Korrektur und Ergänzung durch den AN und Rückgabe eine rechtsv
erbindliche Grundlage für die Ausführung dar.

Die Arbeiten werden, wenn die Durchführungszeiten nicht innerhalb der Fe
rien liegen, im laufenden Schulbetrieb durchgeführt. Teilbereiche müssen
 bei Bedarf abgesperrt werden.

Die Sicherung der Arbeitsorte, u.a. vor Kindern, mittels Bauzäunen etc.
ist deshalb besondere Beachtung zu schenken.

Bei der Ausführung der Arbeiten führt der AG visuelle Kontrollen durch,
die den Arbeitsablauf beeinflussen können. Eine Nachforderung aus kurzze
itigen örtlichen Baustellenbesprechungen mit dem AG wird nicht anerkannt
.

Lärmverursachende Einzelarbeiten sind vorab mit der Bauleitung bzw. den
Mitarbeitenden der Schule abzustimmen.

2.2. Angaben zur Baustelle

2.2.1 Standort:

Gerbersruhschule
Gerbersruhstraße 18
69168 Wiesloch

Der Baustellenbereich ist über die Schloßstraße erreichbar. Die Anliefer
ung und Montage soll über den Schulhof und den östlich angrenzenden gepf
lasterten/asphaltierten Weg erfolgen. Die Zufahrtsmöglichkeiten sind im
Vorfeld zu prüfen; siehe auch die Beschreibung des Standortes. Zusätzlic
he Arbeiten, die hieraus entstehen, sind in den Angebotspreis miteinzuka
lkulieren. Eine Durchfahrt in den Schulhof liegt bei 3,5m. Es ist ein Au
tokran einzukalkulieren der die Containeranlage von der Schloßstraße in
den Schulhof hebt. Der Gebäudeteil über den die Container gehoben werden
 können.

Der Hubweg der Container beträgt bis zu 70 m und über das Gebäude an der
 Schloßstraße mind. 10 m in der Höhe.

2.2.2 Baustelleneinrichtungsflächen / freizuhaltende Flächen / Verkehrss
icherung

Die für alle am Bau Beteiligten zur Verfügung stehenden bzw. freizuhalte
nden Flächen sind dem beigefügten Lageplan zu entnehmen. Hinsichtlich de
ren Einrichtung hat eine Abstimmung mit der Bauleitung stattzufinden. Vo
rhandene Bäume sind zu schützen.

Der AN ist verpflichtet, alle zur Sicherung der Baustelle notwendigen Vo
rkehrungen zu treffen und alle für die reibungslose Durchführung der Bau
arbeiten erforderlichen Maßnahmen zu ergreifen. Dies gilt auch im Hinbli
ck auf die Unfallsicherung. Der AN hat dafür zu sorgen, dass seine Mitar
beiter mit funktionsfähiger PSA ausgestattet sind.

Die Verantwortung für die umfassende Ausführung dieser Vorkehrungen und
Maßnahmen und deren Funktionsfähigkeit liegt allein beim AN. Durch Weite
rgabe von Leistungen an Nachunternehmer wird diese Verantwortlichkeit ni
cht eingeschränkt. Schäden, die durch Unterlassung oder mangelnde Sorgfa
lt bei der Sicherung der Baustelle Dritten entstehen, oder Ansprüche dar
aus, gehen in vollem Umfang zu Lasten des AN.

Bei Beginn der Bauarbeiten übernimmt der AN die Sicherung des Geländes.
Das Sichern der Lagerbereiche obliegt dem AN, ebenso die Einholung von G
enehmigungen für die Nutzung öffentlicher Flächen, Abstimmungen mit den
Nachbarn und sonstigen Betroffenen.

Nachfolgend aufgeführte Leistungen müssen u. a. in die Baustelleneinrich
tung einkalkuliert werden, wenn im LV nicht ausdrücklich in Form einer L
eistungsposition darauf hingewiesen wird (die Leistung beinhaltet den Au
f- und Abbau, die Vorhaltung und alle ggf. erforderlichen Betriebsmittel
):

· Bau-, Personal- u. Materialcontainer in erforderlicher Anzahl für eige
ne Belange aufstellen, vorhalten und nach Beendigung der Bauarbeiten ent
fernen.
· Einrichten der für die Durchführung aller vertraglichen Leistungen erf
orderlichen Lager- und Arbeitsflächen, einschl. deren Beseitigung nach B
eendigung der Arbeiten.
· Im Übersichtsplan dargestellt befestigte Flächen können genutzt werden
, müssen aber bei Übergabe wieder in den Originalzustand zurückgebracht
werden.
· Baumaschinen, Werkzeuge und Geräte für die Durchführung der Arbeiten a
nfahren, vorhalten und nach Beendigung der Arbeiten wieder abfahren.
· erforderliche Rüstungen, Hebezeuge und Krane.
· Schutz- und Sicherungsmaßnahmen, auch Schutz- und Arbeitsgerüste für a
lle auszuführenden Leistungen sowie Umwehrungen und Absturzsicherungen.
· Verkehrssicherungsmaßnahmen, insbesondere der Verkehrswege auf und vor
 dem Baugrundstück, im Gebäude, Zufahrten, Bürgersteige; einschließlich
Säuberung der Verunreinigungen durch den AN.
· Kennzeichnen der Baustelle und aller zugehörigen Baustellenteile nach
den Vorschriften der StVO mit den erforderlichen Verkehrs- und Hinweissc
hildern.

Verkehrsbeschränkungen, die nur während der Arbeitszeit notwendig sind,
müssen in der übrigen Zeit aufgehoben werden (Beseitigen oder Ungültig-M
achen von Verkehrszeichen).

Aufgrabungen, Baugruben und Gräben im Bereich von Flächen des Fahrzeugve
rkehrs sind in ausreichendem Abstand zu sichern.

Rot-weiße Warnbänder (Flatterbänder) dürfen nur als zusätzliche optische
 Sicherung und nur außerhalb von Fahrbahnen im öffentlichen Raum angebra
cht werden.

Behelfsmäßige Überfahrten in Grundstücke müssen rutschsicher sein und di
e zu erwartenden Horizontalkräfte aufnehmen können.

Behelfsmäßige Fußgängerbrücken dürfen keine Stolper- oder Absturzgefährd
ungen aufweisen. Sie müssen auch für Behinderte und Rollstuhlfahrer nutz
bar sein. Sie sind bei Aufgrabungen vor Hauseingängen, bei Querungen von
 Fußwegen sowie an absturzgefährdeten Stellen zu errichten.

Ist der AN mit der Verkehrssicherung der Baustelle beauftragt, so gehört
 dazu auch die laufende Kontrolle der Sicherungseinrichtungen. Die zeitl
ichen Abstände der Kontrollen richten sich nach den örtlichen Gegebenhei
ten.

Der AN ist verpflichtet, alle zur Sicherung der Baustelle notwendigen Vo
rkehrungen zu treffen und alle für die reibungslose Durchführung der Bau
arbeiten erforderlichen Maßnahmen zu ergreifen. Dies gilt auch im Hinbli
ck auf die Unfallsicherung. Der AN hat dafür zu sorgen, dass seine Mitar
beiter mit funktionsfähiger PSA ausgestattet sind.

Die Verantwortung für die umfassende Ausführung dieser Vorkehrungen und
Maßnahmen und deren Funktionsfähigkeit liegt allein beim AN. Durch Weite
rgabe von Leistungen an Nachunternehmer wird diese Verantwortlichkeit ni
cht eingeschränkt. Schäden, die durch Unterlassung oder mangelnde Sorgfa
lt bei der Sicherung der Baustelle Dritten entstehen, oder Ansprüche dar
aus, gehen in vollem Umfang zu Lasten des Auftragnehmers.

Bei Beginn der Bauarbeiten übernimmt der AN die Sicherung des Geländes.
Das Sichern der Lagerbereiche obliegt dem AN, ebenso die Einholung von G
enehmigungen für die Nutzung öffentlicher Flächen, Abstimmungen mit den
Nachbarn und sonstigen Betroffenen.

Der Schutz vorhandener Bäume im Bereich des Baufeldes und etwaiger Lager
flächen etc. besitzt höchste Priorität.

Mehrmaliges Anfahren der Baustelle bezogen auf die unterschiedlichen Arb
eitsschritte und Bauteile ist einzukalkulieren und wird nicht gesondert
vergütet.

2.2.3 Baustrom und Bauwasser

Baustrom wird bauseits zur Verfügung gestellt. Bauwasser besorgt der AN
über Standrohre an vorhandenen Hydranten.

2.3  Ergänzende Angaben

2.3.1  Allgemein

Die diebstahl- und beschädigungssichere Aufbewahrung gelagerter bzw. zwi
schengelagerter Materialien und Bauteile ist Sache des AN.

Der AN hat eine Gebäudefeuerversicherung für die Dauer der Ausführung bi
s zur Übergabe des Objektes abzuschließen.

Bei der geplanten Fläche für die Aufstellung der Container handelt es si
ch um eine Asphaltfläche im Schulbereich der Gerbersruhschule.

Für die Anlieferung der Container erforderliche Straßensperrungen sind v
om AN zu koordinieren und auf dessen Kosten zu beantragen. Auch die Kost
en eventueller verkehrsrechtlicher Maßnahmen wie das Aufstellen von Schi
ldern, Ampeln, etc. trägt der AN.

2.3.2  Ausführungsvorschriften

Alle Maßnahmen zur Erfüllung der bauaufsichts- behördlichen, gewerbeaufs
ichtlichen, berufsgenossenschaftlichen und Umweltschutzvorschriften sowi
e -auflagen sind genauestens einzuhalten.

Neben den einschlägigen Bestimmungen der VOB sind, soweit das Leistungsv
erzeichnis nachfolgend nicht anderslautende Bestimmungen und weitergehen
de Forderungen enthält, mindestens alle zum Zeitpunkt der Angebotsabgabe
 gültigen und leistungsrelevanten DIN-Normen, Werks- und technische Vors
chriften sowie Gütebestimmungen den geforderten und im Leistungsverzeich
nis beschriebenen Ausführungen zugrunde zu legen.

Für alle Arbeiten gelten die Bestimmungen, Richtlinien, Merkblätter und
Verordnungen in der jeweils zum Datum der Angebotsabgabe gültigen bzw. n
eusten Fassung. Soweit sich die DlN-Normen bis zur Auftragserteilung änd
ern, wird als Stichtag das Datum der Auftragserteilung festgesetzt. Alle
 bis zu diesem Zeitpunkt verbindlich verankerten und It. Normenausschuss
 festgelegten Bedingungen und Vorschriften werden automatisch Bestandtei
l der Vertragsleistung.
Für die Ausführung der Arbeiten gelten außerdem die Zeichnungen des Arch
itekten, die statischen Berechnungen /Pläne und die technische Beschreib
ung der einzelnen Positionen.
Sofern in der Leistungsbeschreibung die Ausführung "nach besonderer Anor
dnung durch den Auftraggeber/die Bauleitung" vorgeschrieben ist, darf au
ch mit der Vorbereitung der Ausführung erst nach besonderer Aufforderung
 begonnen werden.

Das Personal muss die deutsche Sprache, in einem der Dienst-/ Liefer-/ B
auleistung angemessenen Niveau beherrschen, damit eine mündliche und sch
riftliche Verständigung problemlos möglich ist."

Der AN hat alle zur Sicherung der Baustelle, der übrigen Bauteile und se
iner Leistungen erforderlichen Maßnahmen zum Schutz gegen Beschädigungen
 und Verunreinigungen unter voller eigener Verantwortung durchzuführen.
Eventuell trotzdem auftretende Beschädigungen oder Verschmutzungen sind
sofort zu beseitigen oder werden auf Kosten des Verursachers beseitigt.
Der AN haftet bis zur Abnahme seiner Leistungen für sämtliche dem Auftra
ggeber aus der Unterlassung notwendiger Maßnahmen erwachsenden unmittelb
aren oder mittelbaren Schäden.

Der AN muss der zuständigen Berufsgenossenschaft angehören und die gewer
berechtlichen Auflagen erfüllen.

2.3.3  Baustelleneinrichtung

Für die Baustelleneinrichtung werden auf dem Grundstück nur im begrenzte
n Umfang Flächen zur Verfügung stehen.  Eine eventuelle Sondernutzung al
s BE-Fläche muss gesondert beantragt und genehmigt werden (Siehe hierzu
2.3.1 Allgemein, letzter Absatz).
Die Plätze für Personal-, Geräte- und Schuttcontainer müssen jeweils mit
 dem Bauherrn bzw. der Bauleitung festgelegt werden.
Das Aufstellen von Wohnunterkünften auf dem Baugrundstück ist nicht erla
ubt.
Der AN hat ohne besondere Vergütung, unaufgefordert und jeweils umgehend
 Schmutz und Schutt zu beseitigen, der durch die von ihm geleisteten Arb
eiten entstanden ist, insbesondere auf Straßen, Zufahrten und Gehwegen.
Die Baustelle und alle übrigen benutzten Flächen sind sauber zu halten.
Arbeitsbereiche sind nach Abschluss der Arbeiten täglich und vor allem z
ur Räumung der Baustelle in den vorherigen Zustand zu versetzen. Alle ev
tl. erstellten Bauhilfsmaßnahmen für die Baustelleneinrichtung sind zu b
eseitigen. Bei Zuwiderhandlung wird vom AG ein Unternehmen beauftragt un
d dem AN in Rechnung gestellt.

Materialabfälle, Schutt u. ä. dürfen in keinem Fall in die Kanalisation
gelangen.

Die Anbringung eigener Werbetafeln wird vom Bauherrn nur nach dessen Zus
timmung gestattet.

2.3.4  Entsorgung

Nicht wiederverwendbare Altbaustoffe, Aushubmaterialien und sonstige Sto
ffe aller im Leistungsverzeichnis enthaltenen Positionen sind einer Verw
ertung zuzuführen (Abfall zur Verwertung, siehe EVM Erg Abf).. Die Entge
lte für die Entsorgung sind in die Einheitspreise einzukalkulieren.

Die Entsorgung der gefährlichen Abfälle erfolgt durch den Auftragnehmer.
 Aufgrund der zu erwartenden Abfallmengen kann die Entsorgung mittels Sa
mmelentsorgungsnachweis erfolgen. Die Gefährlichen Abfälle sind den abfa
llrechtlichen Vorschriften entsprechend, einer geeigneten Entsorgungsanl
age zu übergeben.

Verschnitt- und Abfallmaterialien sind sofort zu sammeln und zu entsorge
n. Die Deponiekosten sind in die Entsorgungspreise miteinzukalkulieren.
Brennbare Baustellenabfälle sind an sicherer Stelle im Freien zu lagern
oder arbeitstäglich von der Baustelle zu entfernen.

Ein Zuschlag für Materialtransport bis zur Verwendungsstelle innerhalb d
es Geländes wird nicht gesondert vergütet.

Während der Baumaßnahme ist nach Abtransport jedes Containers der Überna
hmeschein unaufgefordert vorzulegen.

2.3.5  Auftragsabwicklung

Nachfolgend wird die Art der Ausführung beschrieben.
Vor Beginn der Arbeiten sind sämtliche für die Durchführung der Arbeiten
 erforderlichen Maße und Höhen eigenverantwortlich, gemäß der Angaben de
r Ausführungszeichnungen, anzulegen. Erforderliche Vermessungsarbeiten s
ind eigenständig mit dem zuständigen Vermesser abzustimmen. Behördliche
Abnahmen sind rechtzeitig zu veranlassen.

Der AN führt über die zur Durchführung der Maßnahme notwendigen Arbeitss
chritte Berichte, die Witterungs- angaben, die Anzahl der Beschäftigten
auf der Baustelle, deren Qualifikation, den Einsatz von Material und Ger
ät sowie den Baufortschritt enthalten. Diese Bautagesberichte sind jewei
ls zum Ende einer Woche dem Bauleiter des AG zur Unterschrift vorzulegen
 und der Schlussrechnung beizufügen. Die Kosten hierfür sind mit den Ein
heitspreisen abgegolten.

2.3.6 Bautechnische Abnahmen und Kosten dieser Abnahmen

Alle für die Leistungen des AN erforderlichen bautechnischen Abnahmen si
nd vom AN eigenverantwortlich vorzubereiten und durchführen zu lassen. D
ie Abnahmen mit den Sachverständigen, den Behörden und den öffentlichen
Versorgungsträgern führt der AG in Eigenregie durch.
Die Beauftragten des Bauherrn sind zu diesen Abnahmen einzuladen.
Eine Einweisung für den verantwortlichen Personenkreis in die technische
n Anlagen ist in die Einheitspreise entsprechend einzurechnen.

2.3.7 Bauaufsichtlich notwendige Beschilderungen und Absperrungen

Beschilderungen, Hinweisschilder, Absperrungen usw. auf der Baustelle un
d im Umfeld gemäß VOB Teil C sind Sache und Leistung des AN und werden n
icht gesondert vergütet.

2.3.8  Koordinationspflicht des AN

Koordinationen bzw. Abstimmungen mit anderen Unternehmern gehören zu den
 Leistungen des AN und sind in die Einheitspreise einzukalkulieren.

2.3.9  Toleranzen

Für Toleranzen der Vorleistungen anderer Gewerke sowie für die Qualitäts
beurteilung der abzunehmenden Leistungen gilt grundsätzlich die DIN 1820
2 in ihrer neuesten Fassung.

2.3.10 Sonstige Angaben

Zu den auf der Baustelle vorzuhaltenden Ausführungsunterlagen zählt nebe
n den Ausführungsplänen auch eine Ausfertigung dieser Leistungsbeschreib
ung.

Die nach ATV DIN 18299 Abschnitt 4.1.11 durch den Auftragnehmer zu besei
tigenden Verunreinigungen beziehen sich auch auf die Verunreinigung der
öffentlichen Verkehrswege durch Fahrzeuge und Maschinen des Auftragnehme
rs oder seiner Subunternehmer. Solche Verunreinigungen sind durch geeign
ete Maßnahmen möglichst zu vermeiden. Trotzdem auftretende Verunreinigun
gen sind so rechtzeitig zu beseitigen, dass durch sie keine Gefährdung d
es öffentlichen Verkehrs entstehen kann.

3. Zusätzliche technische Vertragsbedingungen (ZTV) Containeranlagen

3.1 Pläne der Containeranlagen

Vom AN sind innerhalb von 2 Wochen nach Auftragsvergabe dem Auftraggeber
 Technische Zeichnungen (Grundrissdarstellung, Schnitte, Ansichten) der
zu errichtenden Containeranlage mit Darstellung der Versorgungsanschlüss
e, etc. vorzulegen.

3.2 Vorplanung zur Montage

Die Arbeiten zur Montage der Containeranlage müssen so erfolgen, dass ke
ine oder lediglich kleine, unvermeidbare Beeinträchtigungen des Verkehrs
, der Benutzer und sonstiger Passanten entstehen.
Sollten öffentliche Verkehrsflächen beeinträchtigt werden, so hat der AN
 eine entsprechende Verkehrssicherung in Abstimmung mit dem "Straßenverk
ehrsamt der Stadt Wiesloch" zu treffen.
Es ist darauf zu achten, dass öffentlicher Personen- und Kraftfahrzeugve
rkehr nicht gefährdet wird bzw. durch geeignete Maßnahmen nach Absprache
 mit den entsprechenden Stellen umgeleitet wird.
Vom AN ist dafür Sorge zu tragen, dass die benötigte Zufahrt nicht durch
 parkende Autos versperrt wird.

3.3 Transport- und Endreinigungskosten

Die Kosten für Fracht, An- und Abtransport der Containeranlage werden ni
cht gesondert vergütet und sind in die Einheitspreise einzukalkulieren.
Die Kosten aller Geräte, Gerüste, insbesondere LKW-Verladekran o.ä., und
 Arbeitskräfte, die für die Montage der Containeranlage notwendig sind,
werden nicht gesondert vergütet und sind in die Einheitspreise einzukalk
ulieren.

4. Containeranlage

4.1. Montage  des  Containergebäudes in Systembauweise
 Ausführungsbeschreibung

Die Höhe der Container kann herstellerbedingt variieren. In der Anlage s
ind nur Container gleicher Höhe zugelassen. Die Anlage ist zweigeschossi
g auszuführen.

Folgende Anzahl Räume sollen am o. g. Standort errichtet werden:

4 Klassenräume, min 55 m²
1 aussenliegende Treppe als Haupttreppe und Fluchtweg

Lichte Raumhöhe nach Anbringung von Decken mind. 2,50 m

Hinweis:
Geringfügige Hersteller- oder systembedingte Maßabweichungen zu den in d
en beigefügten Planunterlagen eingetragenen Raumgrößen sind zugelassen.

Der Planung liegen die von den Bauherren bevorzugten Modulmaße von 2,45
x 6,04 m zu Grunde. Ein Klassenraum wird dann aus 4 Modulen gebildet. In
 Summe werden 16 Module benötigt. Bei Abweichung von diesen Modulmaßen e
ntstehende Kosten für die Änderung der Genehmigungsunterlagen müssen mit
einkalkuliert und vom AN übernommen werden. Geforderte Mindestraumgrößen
 und in den Plänen dargestellte Belichtungsflächen dürfen nicht untersch
ritten werden.

Die Schulbau- und Versammlungsstättenrichtlinien müssen beachtet und ein
gehalten werden.

Aufteilung der Räume in der Containeranlage und deren Größe sind den bei
liegenden Grundrissen zu entnehmen. Die Aufteilung der Räume ist Bestand
teil der Baugenehmigung und kann nicht mehr verändert werden.

Die Anordnung sämtlicher Zwischenwände, Öffnungen und Innen- und Außentü
ren sind festgelegt. Diese werden nicht separat vergütet und sind in die
 Einheitspreise der nachfolgenden Positionen einzukalkulieren.

Die Containeranlage wird auf einer Asphaltfläche aufgestellt. Die Ausric
htung der Einzelmodule einschl. der senkrechten Kopplung und die Aufstel
lung auf lastverteilenden Fundament-Platten gemäß statischem Erfordernis
 auf diesen Oberflächen ist bis zu einer Höhe von 30 cm von UK Container
 bis OK Aufstellfläche als Leistung des AN in die Einheitspreise der Con
tainer einzurechnen.

Der tragfähige Untergrund stellt sich wie folgt dar:

Asphaltierte Fläche mit beschriebenem Überstand von min. 0,60 m. mit ein
em nachgewiesenem Bemessungswert von 200 kN/m².
Es ist eine Aufstellung als 2-geschossige Anlage vorgesehen. Für die Fun
damentierung sollten Eingriffe ins Erdreich bzw. die vorgenannte Auffüll
ung möglichst vermieden werden.

Die erforderliche zusätzliche Anordnung von Lastverteilungsplatten oder
Fertigteilen ist ebenfalls Leistung des AN.

Die Leistungsgrenze/Schnittstelle ist somit Oberkante Schotterfläche bzw
. Unterkante Fundamente.

Die Ausführung erforderlicher Entwässerungsleitungen für Schmutz- und Re
genwasser erfolgt in Abstimmung mit dem AN vom AG.

Sämtliche zuvor genannten Leistungen verstehen sich inkl. Lieferung und
Montage. Alle notwendigen Hilfsmittel, Transportmittel, Aufbaugeräte, LK
W-Krane, Mobilkrane und Arbeitskräfte sind vom Bieter mit in die Einheit
spreise einzukalkulieren.

4.2 Technische Grundausstattung der Anlage

4.2.1 Ausstattung der Modulelemente

Außenfassade:
Trapezblech, heller Farbanstrich nach  Wahl des AG (Standardfarbton)

Fundamente:
Eventuell erforderliche freistehende Fundamente zur Abstützung der Trepp
enkonstruktionen sind so auszubilden, dass diese keine scharfen Kanten a
ufweisen (Verletzungsgefahr!). Die Fundamentierungen für die vorgelagert
e Balkonanlage und diese Treppen dürfen keine Stolperfalle liefern und m
üssen mit Ihrer Oberkante mindestens 30 cm tiefer liegen als die Fußbode
nhöhe der Container im Erdgeschoss.

Isolierung:
Mindestwärmeschutz nach DIN 4108, Wärmedämmung min. Brandschutzklasse B1
 (schwer entflammbar) bzw. nicht brennbar.

Innenverkleidung:
Ca. 10 mm Spanplatte, beidseitig kunststoffbeschichtet, nach Wahl des AG
,
alternativ :
kunststoffbeschichtete Hartfaserplatten, Farbton RAL nach Wahl des AG

Decke :
wie vor, mit einer geschlossenen Decke für den Schallschutz (B1) für ein
e lichte Raumhöhe von 2,50 m.
Bei 2-geschossigen Anlagen Ausführung der Decke im EG in F30.

Fußboden:
Bodenbelag, PVC, Dicke mind. 2,0 mm, antistatisch, Brandschutzklasse B1
(schwer entflammbar), vollflächig verklebt, strapazierfähig, Nassraumgee
ignet, Farbe nach Wahl des AG.
Fußbodenabschluss mit Hartkern-Sockelleisten

Heizung:
Außenwandheizkörper gemäß Ausschreibungstext

Bodenbelastung:
min. 3,5 kN/m2, in Fluren 5,0 kN/m2

Inklusive Elektroinstallation, ohne Mobiliar.

Raumaufteilung und Anordnung Türen und Fenster nach Abstimmung mit AG /
Architekt; siehe die beigefügten Planunterlagen.

Außentüren:
4 Stk. 1-flügelige, wärmegedämmte Metall-Türanlage. Ausführung als Rahme
ntür, Bautiefe ca. 70 mm, mit Glasfüllung als Isolierverglasung mit Verb
undsicherheitsglas (VSG), beidseitig.
Abmessungen ca. 1,40 x 2,14 m (ein lichter Durchgang von mind. 1,20 m mu
ss gewährleistet sein!)
Mit Obentürschließer
Mit Sicherheitsbeschlag, außen Knauf, innen Drücker, PZ-Schloss, Panikfu
nktion E (Wechselfunktion) gem. Brandschutzkonzept. Der Hauptzugang erfo
lgt über die Rampe in die nördliche Tür im Erdgeschoss und über die Trep
penanlage zur südlichen Tür im Obergeschoss. Alle Nebeneingangs- und Flu
chttüren sind mit Türwächtern zu versehen.

Die Zugangstüren im OG erhalten ein Vordach und Podest.

Fenster:
Kunststofffenster, Abmessungen gemäß gesetzl. Vorschriften in Größe min.
 gemäß Planeintrag, 2-flügelig, mit Kipp-vor-Dreh-Beschlag, Griffe absch
ließbar, gleichschließend, einschl. 20 Schlüsseln.
Min. Zweischeiben-Isolierverglasung, im EG beidseitig VSG, im OG innense
itig VSG.
Mit Kunststoffrollladen und Hochschiebeschutz.

Vordach:
über allen Außentüren mit Wasserabführung,
Größe ca. 2,50 x 1,25 m

Podeste:
Eingangspodeste in notwendiger Höhe (niveaugleich mit den Klassenräumen)
, mit rutschfestem Oberbelag, vorzugsweise Gitterrostpodeste. Die Podest
maße sind den Plänen zu entnehmen, die Podesttiefe (Maß rechtwinklig zum
 Containergebäude) soll dabei mindestens 1,65 m betragen. Einschl. Gelän
der und erforderlichen Stufen (Steigungsverhältnis wie nachfolgend genan
nte Treppenanlagen) betragen.

Die Rettungswege sind mit zugelassenen Fluchtweg-Piktogrammen deutlich k
enntlich zu machen.

4.2.2 Ausstattung Klassenräume

Grundsätzliche Ausstattung wie zuvor beschrieben.

Alle Klassenräume sind mit einer Schallschutzdecke auszustatten.

4.2.3 Heizung

Die Heizkörper werden mit Thermostatventilen ausgestattet; allgemein zug
ängliche Bereiche erhalten außerdem einen Verstell- und Diebstahlschutz
(Behörden- modell).

Einweisung:
Nach Fertigstellung der Anlage, jedoch vor Nutzung der Räume, hat der Au
ftragnehmer den Nutzer ohne Aufforderung in die Anlage einzuweisen. Die
Kosten sind mit den Einheitspreisen abgegolten.

4.2.4 Elektrotechnische Anlagen

Ausführungsgrundlagen

Die elektrischen Anlagen sind nach den neuesten und gültigen Vorschrifte
n und den "Anerkannten Regeln der Technik" zu erstellen.

Dazu gehören insbesondere:

- VDE Bestimmungen, insbesondere VDE 0100, 0108, 0660, Teil 5
- Vorschriften des örtlichen Bauordnungsamtes/des TÜV
- UVV der Berufsgenossenschaften
- Arbeitsstättenverordnung
- DIN-Normen
- VDS-Richtlinien

Alle Betriebsmittel müssen den für sie geltenden VDE-Bestimmungen entspr
echen. Sie sind auszuwählen unter besonderer Berücksichtigung der "Allge
meinen Leitsätze für das sicherheitsgerechte Gestalten technischer Erzeu
gnisse" - VDE 1000. Die Bezeichnung Betriebsmittel entspricht der Defini
tion in VDE 1000 ("Begriffe"). Sofern zutreffend, sind sie nach energiew
irtschaftlichen Gesichtspunkten auszuwählen, ferner auch auf den spätere
n gefahrlosen Betrieb entsprechend den Allgemeinen- und Zusatz-Festlegun
gen der VDE 0105.

Nach Fertigstellung der Anlage, jedoch vor Nutzung der Räume, hat der Au
ftragnehmer den Nutzer ohne Aufforderung in die Anlage einzuweisen. Die
Kosten sind in den Einheitspreisen abgegolten.

Freiliegende Sammelschienen sind berührungssicher abzudecken. Sicherungs
automaten und Schraubsicherungen sind so zu montieren, dass die Anschlus
sklemmen beim Bedienen nicht berührt werden können. Geräte mit offenen K
lemmen sind räumlich getrennt anzuordnen, so dass keine Gefahr des zufäl
ligen Berührens besteht. Nach Ausschalten des Hauptschalters noch Spannu
ng führende Klemmen sind eindeutig zu kennzeichnen. Mehrreihige Klemmlei
sten sind so anzuordnen, dass durch die angeschlossenen Adern keine Klem
men verdeckt werden.
Auf eine gleichmäßige Phasenbelastung der UV-Zuleitung ist besonders zu
achten.
Die Größe von Reihenklemmen muss für den Nennstrom des zugehörigen Schal
t-/Sicherungsorganes ausgelegt werden.

Bei Hohlwanddosen ist eine Befestigung der Schalter und Steckdosen mitte
ls Krallen nicht zulässig. (VDE 0100 Teil 730) Für alle sichtbaren Baute
ile ist das gleiche Fabrikat und die gleiche Serie zu verwenden. Mehrere
 Schalter und Steckdosen sind unter einer gemeinsamen Abdeckung zusammen
zufassen.

Schutzmaßnahmen
Der nach VDE 0190 geforderte Potentialausgleich zwischen allen Rohrleitu
ngssystemen ist durchzuführen.

In den Einheitspreisen müssen enthalten sein:
Durchführung der notwendigen Messungen und Nebenleistungen. Dies beinhal
tet auch die Erstellung des Messprotokolls der Erstprüfung gemäß DIN VDE
 0100 Teil 600.
Montage und betriebsfertiger Anschluss aller gelieferten Betriebsmittel.

Erstprüfung Anlage:
Vor Inbetriebnahme der Anlage hat der Auftragnehmer eine Erstprüfung und
 die erforderliche Messung nach VDE 0100 Teil 600 vorzunehmen und zu dok
umentieren. Die Ergebnisse der Erstprüfung sind dem AG zur Abnahme vorzu
legen.

Abnahme:
Die Abnahme der Anlage durch einen Sachverständigen gem. VbF BW wird dur
ch den AG durchgeführt.

4.2.5 Elektrische Erschließung

Die Elektroversorgung der Container am Standort erfolgt aus dem Bestands
gebäude auf dem Grundstück, auf dem die Containeranlage aufgestellt wird
. Der AG stellt eine Leerrohrverbindung vom Bestandsgebäude zum Technikr
aum der Containeranlage her. In dieses Leerohr wird vom AG eine Zuleitun
g mit dem erforderlichen Querschnitt zu den Containern verlegt. Der Über
gabepunkt ist dann diese Zuleitung im Technikraum.

Alle Anschlussleitungen ab diesem Übergabepunkt übernimmt der AN.

Notwendige Elektroverteilerschränke zur Absicherung und Aufteilung der K
abel im Containergebäude sind vom Auftragnehmer zu planen, beizustellen
und anzuschließen. Alle zu verlegenden Kabel sind bis zu den entsprechen
den Anschlusspunkten unterirdisch zu verlegen. Die unterirdische Verlegu
ng erfolgt inkl. aller Erdarbeiten etc. durch den AN. Alle unterirdische
n Leitungen sind in Leerrohren zu verlegen die mit geeigneten Markierung
sbändern zu versehen sind.

Die Verbindung der einzelnen Module bzw. Klassenräume untereinander als
Potentialausgleich ist ebenfalls in die Einheitspreise einzukalkulieren
und wird nicht gesondert vergütet.

4.2.6 Elektroausstattung der Containeranlagen

Es wird eine Beleuchtungsstärke in Klassencontainern von 300 Lux benötig
t.
Pro Klassenraum ist eine zusätzliche Tafelbeleuchtung anzuordnen.
Sämtliche raumseitigen Leitungen sind verdeckt liegend, Schalter und Ste
ckdosen in Hohlwanddosen einzubauen. Sämtliche Elektroleitungen sind in
NYM-Qualität auszuführen. Es ist ein Potentialausgleich herzustellen.
Es ist eine Hauptverteilung zur Aufnahme und Stromverteilung aller CEE-S
tecker der anzuschließenden Einzelcontainermodule mit zugehörigen Sicher
ungs- abgängen und einem Stromzwischenzähler in einem Container bzw. fre
istehend in den Außenanlagen mit entsprechender Schutzart zu installiere
n. Die Hauptverteilung ist vor unbefugtem Personenzugriff (insbesondere
Kindern) mechanisch zu sichern.
Containereinheiten müssen aus Vandalismusgründen intern untereinander ve
rkabelt werden. Externe CEE-Steckdosen sind nicht zugelassen.
Die Absicherung der Beleuchtungs-, Steckdosen- und Gerätestromkreise erf
olgt jeweils separat über eine Kleinunterverteilung, örtlich in dem jewe
iligen Container.
Die Klassenräume erhalten mindestens 5 Steckdosen (230 V / 16 A).
Sämtliche Räume erhalten jeweils mindestens einen Lichtschalter (AUS / W
ECHSEL) pro Tür und die erforderlichen Langfeld-Anbauleuchten mit Prisme
nwanne, sowie je Schaltstelle zusätzlich:
1 x Reinigungssteckdose unterhalb des Lichtschalters/-tasters oder auf h
=0,30 m.

Alle Ausgänge erhalten eine Außenbeleuchtung (Wandanbauleuchten), die üb
er eine Zeitschaltuhr und einen Dämmerungsschalter aus der Hauptverteilu
ng gesteuert werden.

Sämtliche Leuchtmittel sind in LED-Technik auszustatten.

Die Anlage ist mit funkvernetzten Rauchmeldern nach DIN 14 676 auszustat
ten.

Sämtliche Flure, der Treppenraum sowie die Außentreppen sind mit einer S
icherheitsbeleuchtung auszustatten.

Für die sicherheitstechnischen Einrichtungen
- Sicherheitsbeleuchtung
- Alarmierungseinrichtung (ELA)
ist eine Sicherheitsstromversorgung auszuführen.

4.2.7 Datennetz

Die Datennetzanbindung der Container am Standort erfolgt aus dem Bestand
sgebäude auf dem Grundstück, auf dem die Containeranlage aufgestellt wir
d. Der AG stellt eine Leerrohrverbindung vom Bestandsgebäude zum Technik
raum der Containeranlage her. In dieses Leerohr wird vom AG eine Zuleitu
ng mit dem erforderlichen Guerschnitt zu den Containern verlegt. Der Übe
rgabepunkt ist dann diese Zuleitung im Technikraum.

Die Containeranlage ist mit einer anwenderneutralen Kommunikationskabela
nlage (IT-Infrastuktur) nach der aktuellen Europäischen Normung EN 50173
 und EN 50174 auszustatten.

Sämtliche Klassenräume sind zusätzlich zur vorgenannten Elektroausstattu
ng mit mindestens einer Netzwerk- und 5 Stromdoppelanschlussdose davon j
e eine in Tafelnähe auszustatten. Zusätzlich je Klassenraum:  3 x Steckd
ose mit Lademöglichkeit 2 x USB.

Für den Einsatz von mobilen Medien wird in jedem für Schulzwecke genutzt
en Raum ein WLAN-Accesspoint an die Decke, idealerweise in Raummitte, mo
ntiert. Da die zu verwendenden Bauteile Bestandteil eines Gesamtsystems
sind, werden sie samt Montagematerial von AG bereitgestellt. Die Install
ation der WLAN-Accesspoints einschließlich Anschlussarbeiten und Install
ationsmaterial wie Leitungen (z.B. Patchkabel) und Leitungsführungsmater
ial (Kabelkanäle) und der sonstige Aufbau der passiven IT-Infrastruktur
ist vom AN zu erbringen.

Die ordnungsgemäße Betriebsbereitschaft aller Übertragungs-strecken sind
 anhand von Messprotokollen nachzuweisen und zu dokumentieren. Die Daten
anschlüsse (Ports) sind nach den Vorgaben des AG anzuordnen und zu besch
riften.
Sämtliche oben genannten Datenanschlüsse (tertiäre Verkabelung) sind in
Kupferleitung der Klasse Cat.6A nach ISO/IEC auszuführen. Die Leitungen
enden an einem zentralen Ort in den Containeranlagen. Vorzugsweise im Te
chnikraum, in einem 19" Wandverteilerschrank, der an die Stromversorgung
 und Erdung angeschlossen ist. Die Einbautiefe des Datenverteilers muss
mindestens 600 mm betragen. Es müssen ausreichend Einbaureserven für die
 bauseitige Installation von aktiven Komponenten vorgehalten werden.
Die Anbindung der Containeranlage erfolgt über einen breitbandigen Licht
wellenleiter (LWL, Glasfaserleitung)
vom Hauptgebäude, über einen Kabelgraben. Die Verlegung der Zuleitung, d
as Erstellen des Leitungsabschluss, der Einbau von Aktiven Komponenten,
sowie die vollständige Inbetriebnahme des Datennetzes erfolgen bauseits
oderbei Bedarf in gesonderten Positionen.

4.2.8 Entwässerung

Anfallendes Regenwasser wird über eine im Preis enthaltene Sekundärdacha
nlage über außen liegende Fallrohre in vorbereitete Grundleitungen entso
rgt.

Die Ausführung, Leitungsführung und Dimensionierung aller Grundleitungen
 erfolgen in Absprache mit dem AN. Die aussen liegenden Falleitung werde
n mit Blechelementen verkleidet.

4.3 Übergabe der Containeranlagen

Folgende Unterlagen sind direkt nach Auftragserteilung einzureichen (not
wendig für die Erteilung der Baugenehmigung):

- Geprüfte Typenstatik der Containermodule für eine 2- geschossige Aufst
ellung
- Geprüfte statische Berechnung der Fundamentplatten

Folgende Unterlagen sind zur Abnahme / Übergabe einzureichen:

- Grundrissdarstellungen mit Versorgungsanschlüssen
- Flächenberechnungen
- Berechnung des Bruttorauminhaltes
- Fachunternehmerbescheinigungen
- Ergebnisse Erstprüfung ELT
- Sachkundigenprüfung der Blitzschutzanlage sowie der Erdung (inkl. Prüf
buch)
- Prüfbericht der funkvernetzten Rauchmelder

## Mobile Raumeinheiten
Datum: 20.02.26

### Los 01 Errichtung von mobilen Raumeinheiten (Co

**01.0001 Errichtung Containergebäude als Ersatzbau**
Errichtung eines Containergebäudes (Klassencontainer) a
ls Schulersatzbau gemäß der vorgenannten funktionalen L
eistungsbeschreibung.
Bestehend aus ausreichenden Modulen,
welche im Erdgeschoss:
2 Klassenräume
sowie im Obergeschoss:
2 Klassenräume
Zusätzlich zur Erschließung des Obergeschosses eine vor
gestellte separate Aussentreppe liefern.
Wie zuvor in der Ausführungsbeschreibung beschrieben un
d auf den beigefügten Zeichnungen dargestellt;  liefern
 und fachgerecht bezugsfertig montieren, in fix und fer
tiger Arbeit.

Inkl. Endreinigung vor Übergabe.

Die Höhe der Module kann systembedingt abweichen, sofer
n die lichte Raumhöhe bei installierter Schallschutz-/F
euerschutzdecke min 2,50 m beträgt. In der Anlage sind
nur Container gleicher Höhe zu verwenden.

Die Gründung hat so zu erfolgen, das etwaige Lastvertei
lungsplatten nicht vor die Außenkante der Container her
vorragen.

Vorhaltung in separater Position.

Nach Beendigung der Mietdauer komplette Anlage wieder d
emontieren und abfahren.
Menge: 1,000 St

**01.0002 Zulage zu vor für Ausführung der Raumdecken im EG in F30-A**
Zulage zu vorgenanntem Containergebäude für die Ausführ
ung aller Decken im Erdgeschoss in der Brandschutzquali
tät F30-A.
Menge: 1,000 St

**01.0003 Zulage zu vor für Ausführung der Treppenhauswände in F30-A**
Zulage zu vorgenanntem Containergebäude für die Ausführ
ung der Treppenhauswände in der Brandschutzqualität F30
-A.
Siehe Ausführungsbeschreibung.
Menge: 1,000 St

**01.0004 Zulage Raffstores**
Zulage für die Ausrüstung der Fenster mit Raffstores.

Gekennzeichnete Fenster in Südausrichtung erhalten eine
n außenliegenden Sonnenschutz aus  Elektrisch betrieben
e Raffstores mit min 80 mm breiten konkav-konvex-gewölb
ten Lamellen und min 25 mm tiefen Führungsschienen aus
stranggepresstem  Aluminium, min 1,5 stark. Pakethöhe m
ax. 230 mm.
Alle Stanzungen mit Schutzösen.
Lebensdauerklasse 3 nach DIN EN 13659:2009-01
Pulverbeschichtet, Farbe nach Wunsch des AG. Polyester-
Leiterkordel, mit Kevlar-Einlage, Aufzugsbänder  Polyes
ter, min 6 mm breit, farbig abgestimmt.

Verdeckt eingebauter Mittelmotor je Fenster,
Schutzart IP 54, mit angeflanschtem Planetengetriebe un
d beidseitigem Wellenabgang, eingebauten Endschaltern u
nd Thermoschutzschalter.
Hoch- und Tieffahren der Raffstoren durch Bedienung ein
es Schlüssel-Schalters je Raum. Wenden der Lamellen dur
ch leichtes Antippen der jeweiligen Richtung. Mit autom
atischen Endschaltern.
Menge: 8,000 St

**01.0005 Zulage Zuschaltung Windabhängiges Hochfahren/ Zentraler Schlüsselschal ter Raffstores**
Zulage für Einbau einer Einheit und Steuerung windabhän
giges Hochfahren bei endsprechenden Windstärken.
Menge: 1,000 psch

**01.0006 Zulage Bodenverstärkung**
Zulage zur Verstärkung von Teilbereichen der Bodenfläch
en zur Aufnahme höherer Lasten, Medientafeln oder ähnli
ches.
Material nach Wahl des AN.
Je Raum sind ca. 10 qm anzuordnen.

Der Einheitspreis umfasst die Ausstattung für einen Kla
ssenraum.
Menge: 5,000 St

**01.0007 Zulage Wandverstärkung**
Zulage zur Verstärkung der Container-Innenwand (beide K
opfwände im Klassenraum) zur Aufnahme höherer Lasten, w
ie Schultafeln oder Garderobenleisten, etc.
Material nach Wahl des AN.

Der Einheitspreis umfasst die Ausstattung für einen Kla
ssenraum.
Menge: 5,000 St

**01.0008 Unterkriechschutz**
Lieferung und Montage eines Unterkriechschutzes zu vg.
Containergebäude, verwitterungsbeständig, im Bereich zw
ischen Container und Gelände, ab einer Unterkriech- höh
e von mehr als 4 cm.
Die Position versteht sich inkl. Liefern, Montieren, Vo
rhalten, Demontieren und Entsorgen.

Max. Höhe des Unterkriechschutzes ca. 50 cm.
Die hier anzubietende Position umfasst den gesamten uml
aufenden Unterkriechschutz des Containergebäudes (ca. 9
2 lfdm).
Menge: 1,000 St

**01.0010 Rampe; für vg. Containergebäude,**
Lieferung und Montage einer Rampe neben der Eingangstür
; wie in vorgenannter Position beschrieben.
Ausführung als behindertengerechte Rampe (Steigung max.
 5 Prozent).
Abmessungen Rampe: ca. 1,55 x 6,10 m mit einseitigem Ge
länder.
Die Position versteht sich inkl. Liefern, Montieren, Vo
rhalten, Demontieren
und Entsorgen.
Menge: 1,000 St

**01.0011 Treppenanlage für vg. Containergebäude, gerade Podest**
Lieferung und Montage einer Treppenanlage zur Erschließ
ung des Obergeschosses des vg. Containergebäudes. Ausfü
hrung der Treppenanlage mit rutschfestem Oberbelag, vor
zugsweise Gitterrostpodesten, als zugelassene Konstrukt
ion für die erwartete Belastung durch Nutzer der Klasse
nräume bzw. flüchtende  Personen,  aufstellen.  Lichte
Laufbreite  mind. 1,25 m; Geländerhöhe 1,10 m, mit beid
seitig zusätzlichem Handlauf auf 0,85 m.
inkl Podest zum Anschluss an die vorbeschriebene Contai
neranlage. Das Podest ist so auszuführen, dass kein Sch
mutz durch das Gitterrost auf die untere Lage durchfall
en kann.
Größe ca. 1,80 x 6,0 m.

Ausführung Treppe als gerade Treppe, siehe beigefügte P
lanunterlagen.

Einschließlich eventuell erforderlicher Fundamente.
OK Fundament min. 20 cm unter OKF EG.
Die Lastannahmen gemäß Schulbaurichtlinie sind einzuhal
ten.
Siehe Ausführungsbeschreibung.

Steigungsverhältnis:
15 Stg. 17,0 / 30,0 cm und 4 Stg. 17,0 / 30,0.

Die Position versteht sich inkl. Liefern, Montieren, Vo
rhalten, Demontieren
und Entsorgen.
Menge: 1,000 St

**01.0012 Heizungstechnik**
Elektrischer Konvektor 2500 W, für Räume
Anschlussleistung: 2500 W
Schutzart: IP24
Schutzklasse: II
liefern und montieren inkl. elektrischer Vorbereitung/S
teckdose.
Die Position versteht sich inkl. Liefern, Montieren, Vo
rhalten, Demontieren
und Entsorgen.
Menge: 12,000 St

**01.0013 Elektroversorgung**
Lieferung und Inbetriebnahme der Elektroversorgung, ink
l. Elektrischer Erschließung, Übergabe an CEE- Steckdos
e an bauseitig errichteter Anschluss an die Bestandsanl
age; wie zuvor in der Ausführungsbeschreibung beschrieb
en.
Die Position versteht sich inkl. Liefern, Montieren, Vo
rhalten, Demontieren
und Entsorgen.
Menge: 1,000 St

**01.0014 Vernetzte Rauchmelder für Anlage**
Ausstattung der Containeranlage mit vernetzten Rauchmel
dern nach DlN 14604 und DIN 14676 für alle Räume.
Rauchmelder geeignet für 9V-Batteriebetrieb oder extern
e Stromversorgung, vernetzt für das Zusammen- schalten
aller Melder per Funkübertragung ;
einschl. 9V Lithium-Longlife-Batterie,
mit Rücksetztaste.
Liefern, montieren und betriebsfertig anschließen sowie
 Durchführung eines Funktionstestes des Rauchmelders.
Pauschalpreis für gesamte Containeranlage
Die Position versteht sich inkl. Liefern, Montieren, Vo
rhalten, Demontieren
und Entsorgen.
Menge: 1,000 psch

**01.0015 Datennetze**
Lieferung und Inbetriebnahme der geforderten Datennetze
 gem. folgender Beschreibung:
Die Containeranlagen sind mit Anwenderneutralen Kommuni
kationskabelanlagen (IT-Infrastruktur) nach der aktuell
en Europäischen Normung EN 50173 und EN 50174 auszustat
ten.
Sämtliche Räume, die für pädagogische Zwecke ausgelegt
sind, wie z.B. Klassenräume sind mit mindestens 2 Netzw
erkdoppel- und
5 Stromanschlussdoppeldose (je 1x in Tafelnähe) auszust
atten, um dem Arbeiten mit digitalen Medien gerecht zu
werden.
Die Anschlüsse sind nach den Vorgaben des AG im Raum zu
 verteilen. Für den Einsatz von mobilen Medien wird in
jedem für
Schulzwecke genutzten Raum ein WLAN-Accesspoint an die
Decke, idealerweise in Raummitte, montiert. Da die zu v
erwendenden Bauteile Bestandteil eines Gesamtsystems si
nd, werden sie samt Montagematerial von AG bereitgestel
lt. Die Installation der WLAN-Accesspoints,
inkl. Anschlussarbeiten und Installationsmaterial wie L
eitungen (z.B. Patchkabel) und Leitungsführungsmaterial
 (Kabelkanäle) und der sonstige Aufbau der passiven IT-
Infrastruktur ist vom AN zu erbringen.
Die ordnungsgemäße Betriebsbereitschaft aller Übertragu
ngsstrecken sind anhand von Messprotokollen nachzuweise
n und zu dokumentieren. Die Datenanschlüsse (Ports) sin
d nach den Vorgaben des AG anzuordnen und zu beschrifte
n.
Sämtliche oben genannten Datenanschlüsse (tertiäre Verk
abelung) sind in Kupferleitung der Klasse Cat.6A nach I
SO/IEC auszuführen. Die Leitungen enden an einem zentra
len Ort in den Containeranlagen. Vorzugsweise im Techni
kraum, in einem 19" Wandverteilerschrank, der an die St
romversorgung und Erdung angeschlossen ist. Die Einbaut
iefe des Datenverteilers muss mindestens 600 mm betrage
n. Es müssen ausreichend Einbaureserven für die bauseit
ige Installation von aktiven Komponenten vorgehalten we
rden.
Die Anbindung der Containeranlage erfolgt über einen br
eitbandigen Lichtwellenleiter (LWL, Glasfaserleitung)
vom Hauptgebäude, über einen Kabelgraben. Die Verlegung
 der Zuleitung, das Erstellen des Leitungsabschluss, de
r Einbau von Aktiven Komponenten, sowie die vollständig
e Inbetriebnahme des Datennetzes erfolgen bauseits oder
bei Bedarf in gesonderten Positionen.
Die Position versteht sich inkl. Liefern, Montieren, Vo
rhalten, Demontieren
und Entsorgen.
Menge: 1,000 St

**01.0016 Blitzschutzanlage**
Ausführung einer Blitzschutzanlage für das beschriebene
 Containergebäude, unter Einhaltung der DIN EN 62305 (V
DE 0185-305). Einschl. Lieferung u. Montage der erforde
rlichen Komponenten wie Fangeinrichtung, Ableiter, etc.
 sowie Anschluss an die in nachfolgender Position besch
riebene Erdungsanlage.

Das Blitzschutzprüfbuch einsch. Revisionszeichnungen un
d Prüfberichten ist nach Abschluss der Arbeiten dem AG
zu übergeben.
Die Position versteht sich inkl. Liefern, Montieren, Vo
rhalten, Demontieren
und Entsorgen.
Menge: 1,000 St

**01.0017 Lieferung und betriebsfertige Montage Pylonentafel-Systemen: Klapp-Sch iebetafel**
Lieferung und betriebsfertige Montage von Pylonentafel-
Systemen´: Klapp-Schiebetafel

Tafelfläche: ca. 2000 x 1000 mm, grün magnethaftend, mi
t trocken abwischbaren Markern beschreibbar.

Pylonsystem: Doppelpylonen-Führungsschienen, stranggepr
esstes Aluminium, natureloxiert.

Höhenverstellung: Geräuscharmer, wartungsfreier Federzu
gmechanismus, abgestimmt auf das Tafelgewicht.

Montageart: Zwingend Boden-Wand-Montage (Lastabtragung
primär über den Boden), aufgrund der geringen Tragfähig
keit der Containerwände. Inkl. aller benötigten Befesti
gungsmittel für Leichtbauwände.

Besonderheit: Die Pylonenhöhe ist auf die lichte Raumhö
he des Containers anzupassen. Der maximale Hubweg ist z
u gewährleisten.
Die Position versteht sich inkl. Liefern, Montieren, Vo
rhalten, Demontieren
und Entsorgen.
Menge: 4,000 St

**01.0018 Erdungsanlage**
Ausführung einer Erdungsanlage als Ringerder zum Anschl
uss der Container und des inneren Potential- ausgleiche
s.

Anschluss der nachfolgend aufgeführten Anlagenteile ent
sprechend den VDE-Vorschriften über Potential- ausgleic
hsschiene.
- Heizungsanlage (Rohrnetz)
- Sanitäranlage (Rohrnetz)
- NSP-Hauptkabel

In allen Elektroverteilungen sind Überspannungsableiter
 als Mittelschutz einzubauen.
Die Position versteht sich inkl. Liefern, Montieren, Vo
rhalten, Demontieren
und Entsorgen.
Menge: 1,000 St

**01.0019 Zulage zu vg. Erdungsanlage für Tiefenerder**
Zulage zu Erdungsanlage der vorgenannten Position für d
ie fachgerechte Ausführung eines Tiefenerders.
Die Position versteht sich inkl. Liefern, Montieren, Vo
rhalten, Demontieren
und Entsorgen.
Menge: 3,000 St

**01.0020 Außenbeleuchtung > 5 lux, LED**
An allen Außentüren der Containeranlage und im Bereich
der Zuwegung an den Containern ist eine Beleuchtung in
DIN-Beleuchtungsstärke zu planen. Die Beleuchtungsstärk
e darf an keiner Stelle kleiner als 5 lux sein. Die Bel
euchtung der Wegeflächen erfolgt in Kombination aus Wan
d- und Flächenstrahler an den Gebäuden, welche in Abhän
gigkeit zur Helligkeit und Bewegung geschaltet werden k
önnen.
Die hierfür notwendigen Kosten inkl. Verkabelung sind i
n der Kalkulation zu berücksichtigen.
Alle Leuchtmittel in LED-Technik
Die Position versteht sich inkl. Liefern, Montieren, Vo
rhalten, Demontieren
und Entsorgen.
Menge: 4,000 St

**01.0021 Abwasseranschluss**
Abwasseranschluss des Containergebäudes,
Regenwasser
Übergabepunkt an bauseitig verlegtem Entwässerungsrohr
wie zuvor in der Ausführungsbeschreibung beschrieben.
Die Position versteht sich inkl. Liefern, Montieren, Vo
rhalten, Demontieren
und Entsorgen.
Menge: 1,000 St

**01.0022 Bauzaun, auf unbefestigtem Untergrund, aufstellen und beseitigen.**
Bauzaun, auf unbefestigtem Untergrund, aufstellen und
beseitigen. Ausführung als Absperrung nach Wahl des AN,
Zaunoberkante über Boden 2,00 m.
Die Position versteht sich inkl. Liefern, Montieren, De
montieren
und Entsorgen.
Menge: 120,000 m

**01.0023 Vorhalten des Bauzauns**
Vorhalten des Bauzauns
Vorhalten des Bauzauns der Pos. vor einschließlich
Wartung.
(Abrechnung in Meter mal Wochen)
Menge: 10800,000 mWo

### Los 02 Miete

**02.0001.0 Vorhaltung/Miete der vor beschriebenen Modulzellen aus Pos. 01.001 kom plett inklusive aller beschriebenen Bauteile/Einrichtungen.**
Vorhaltung/Miete der vor beschriebenen Modulzellen aus
Pos. 01.001 komplett inklusive aller beschriebenen Baut
eile/Einrichtungen.
Inklusive Versicherung der kompletten Anlage für die Ri
siken Feuer, Sturm, Hagel, Einbruch und Diebstahl.
Menge: 20,000 Mt

USt %: 19,00
